# ABB Cylon MSR LV Texte 2022
Leistungsbeschreibung (GAEB DA XML 3.1, DA81)
Projekt: Cylon
Währung: EUR
Erstellt mit: GaebWriter V4.11, GaebWriter, 29.06.2023

## Leistungsverzeichnis

### 01 MBE Management und Bedienebene

**01.010 Aspect Matrix-11**
MATRIX-11 ACE (ASPECT® Control Engine) mit
eingebettetem ASPECT® Webserver, inkl. 2 RS-485 Ports,
konfigurierbar von 9.6 bis 115.2 kbps, unterstützt 1 Gerät (entweder RS-485 oder TCP/IP) mit bis zu 750
Datenpunkte. Unterstützt 2 RS-485 Protokolle
gleichzeitig (BACnet MS/TP, Modbus RTU, AAM PUP oder
Teletrol TSC), maximal erweiterbar auf 64 Geräte je
Port. Ein RJ-45 10/100 MB Ethernet Port mit TCP/IP
Unterstützung für FT/Net, BACnet/IP, Modbus TCP und
Cylon Unitron. Erweiterbar bis zu 2,500 Datenpunkte
und 128 Geräte (RS485 oder TCP/IP Verbindungen).

System:
- Eingebettetes Linux
- JavaT Virtual Machine (JVM)
- Aspect® -Laufzeitengine

Prozessor:
- Prozessor ARM Cortex-A8 1 GHz 512 MB RAM, 2 GB
Flash Speicher, 16GB Micro SD
- Echtzeituhr: Datensicherung durch Pufferbatterie

Kommunikationsprotokolle:
- Modbus RTU - Master
- Modbus TCP - Master
- BACnet IP Schnittstelle nach ISO 16484-5
- BACnet MS/TP Schnittstelle nach ISO 16484-5
- Unitron TCP
- Ethernet Schnittstelle 10/100 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Digitales Gerät entsprechend FCC Klasse A, Teil 15

Umgebungstemperatur: 0° bis 40°C

Montage: DIN Hutschiene

Abmessungen: 17 cm x 16,5 cm x 3,8 cm

24 VAC, 50/60 Hz, 1,35 A max

Fabrikat: ABB Cylon
Typ: MATRIX-11

oder gleichwertig
Menge: 1,000 Stk
Produkt:
  Artikel:
    Artikelkurztext: Aspect Matrix-11

**01.011 Aspect Matrix-216**
MATRIX-216 ACE (ASPECT® Control Engine) mit
eingebettetem ASPECT® Webserver, inkl. 2 RS-485 Ports,
konfigurierbar von 9.6 bis 115.2 kbps, unterstützt bis
zu 16 Geräte (entweder RS-485 oder TCP/IP) und 750
Datenpunkte. Unterstützt 2 RS-485 Protokolle
gleichzeitig (BACnet MS/TP, Modbus RTU, AAM PUP oder
Teletrol TSC), maximal erweiterbar auf 64 Geräte je
Port. Ein RJ-45 10/100 MB Ethernet Port mit TCP/IP
Unterstützung für FT/Net, BACnet/IP, Modbus TCP und
Cylon Unitron. Erweiterbar bis zu 2,500 Datenpunkte
und 128 Geräte (RS485 oder TCP/IP Verbindungen).

System:
- Eingebettetes Linux
- JavaT Virtual Machine (JVM)
- Aspect® -Laufzeitengine

Prozessor:
- Prozessor ARM Cortex-A8 1 GHz 512 MB RAM, 2 GB
Flash Speicher, 16GB Micro SD
- Echtzeituhr: Datensicherung durch Pufferbatterie

Kommunikationsprotokolle:
- Modbus RTU - Master
- Modbus TCP - Master
- BACnet IP Schnittstelle nach ISO 16484-5
- BACnet MS/TP Schnittstelle nach ISO 16484-5
- Unitron TCP
- Ethernet Schnittstelle 10/100 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Digitales Gerät entsprechend FCC Klasse A, Teil 15

Umgebungstemperatur: 0° bis 40°C

Montage: DIN Hutschiene

Abmessungen: 17 cm x 16,5 cm x 3,8 cm

24 VAC, 50/60 Hz, 1,35 A max

Fabrikat: ABB Cylon
Typ: MATRIX-216

oder gleichwertig
Menge: 1,000 Stk
Produkt:
  Artikel:
    Artikelkurztext: Aspect Matrix-216

**01.012 Aspect Matrix-232**
MATRIX-232 ACE (ASPECT® Control Engine) mit
eingebettetem ASPECT® Webserver, inkl. 2 RS-485 Ports,
konfigurierbar von 9.6 bis 115.2 kbps, unterstützt bis
zu 32 Geräte (entweder RS-485 oder TCP/IP) und 1250
Datenpunkte. Unterstützt 2 RS-485 Protokolle
gleichzeitig (BACnet MS/TP, Modbus RTU, AAM PUP oder
Teletrol TSC), maximal erweiterbar auf 64 Geräte je
Port. Ein RJ-45 10/100 MB Ethernet Port mit TCP/IP
Unterstützung für FT/Net, BACnet/IP, Modbus TCP und
Cylon Unitron. Erweiterbar bis zu 2,500 Datenpunkte
und 128 Geräte (RS485 oder TCP/IP Verbindungen).

System:
- Eingebettetes Linux
- JavaT Virtual Machine (JVM)
- Aspect® -Laufzeitengine

Prozessor:
- Prozessor ARM Cortex-A8 1 GHz 512 MB RAM, 2 GB
Flash Speicher, 16GB Micro SD
- Echtzeituhr: Datensicherung durch Pufferbatterie

Kommunikationsprotokolle:
- Modbus RTU - Master
- Modbus TCP - Master
- BACnet IP Schnittstelle nach ISO 16484-5
- BACnet MS/TP Schnittstelle nach ISO 16484-5
- Unitron TCP
- Ethernet Schnittstelle 10/100 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Digitales Gerät entsprechend FCC Klasse A, Teil 15

Umgebungstemperatur: 0° bis 40°C

Montage: DIN Hutschiene

Abmessungen: 17 cm x 16,5 cm x 3,8 cm

24 VAC, 50/60 Hz, 1,35 A max

Fabrikat: ABB Cylon
Typ: MATRIX-232

oder gleichwertig
Menge: 1,000 Stk
Produkt:
  Artikel:
    Artikelkurztext: Aspect Matrix-232

**01.013 Aspect Matrix-264**
MATRIX-264 ACE (ASPECT® Control Engine) mit
eingebettetem ASPECT® Webserver, inkl. 2 RS-485 Ports,
konfigurierbar von 9.6 bis 115.2 kbps, unterstützt bis
zu 64 Geräte (entweder RS-485 oder TCP/IP) und 1750
Datenpunkte. Unterstützt 2 RS-485 Protokolle
gleichzeitig (BACnet MS/TP, Modbus RTU, AAM PUP oder
Teletrol TSC), maximal erweiterbar auf 64 Geräte je
Port. Ein RJ-45 10/100 MB Ethernet Port mit TCP/IP
Unterstützung für FT/Net, BACnet/IP, Modbus TCP und
Cylon Unitron. Erweiterbar bis zu 2,500 Datenpunkte
und 128 Geräte (RS485 oder TCP/IP Verbindungen).

System:
- Eingebettetes Linux
- JavaT Virtual Machine (JVM)
- Aspect® -Laufzeitengine

Prozessor:
- Prozessor ARM Cortex-A8 1 GHz 512 MB RAM, 2 GB
Flash Speicher, 16GB Micro SD
- Echtzeituhr: Datensicherung durch Pufferbatterie

Kommunikationsprotokolle:
- Modbus RTU - Master
- Modbus TCP - Master
- BACnet IP Schnittstelle nach ISO 16484-5
- BACnet MS/TP Schnittstelle nach ISO 16484-5
- Unitron TCP
- Ethernet Schnittstelle 10/100 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Digitales Gerät entsprechend FCC Klasse A, Teil 15

Umgebungstemperatur: 0° bis 40°C

Montage: DIN Hutschiene

Abmessungen: 17 cm x 16,5 cm x 3,8 cm

24 VAC, 50/60 Hz, 1,35 A max

Fabrikat: ABB Cylon
Typ: MATRIX-264

oder gleichwertig
Menge: 1,000 Stk
Produkt:
  Artikel:
    Artikelkurztext: Aspect Matrix-264

**01.014 Aspect Matrix-296**
MATRIX-296 ACE (ASPECT® Control Engine) mit
eingebettetem ASPECT® Webserver, inkl. 2 RS-485 Ports,
konfigurierbar von 9.6 bis 115.2 kbps, unterstützt bis
zu 96 Geräte (entweder RS-485 oder TCP/IP) und 2000
Datenpunkte. Unterstützt 2 RS-485 Protokolle
gleichzeitig (BACnet MS/TP, Modbus RTU, AAM PUP oder
Teletrol TSC), maximal erweiterbar auf 64 Geräte je
Port. Ein RJ-45 10/100 MB Ethernet Port mit TCP/IP
Unterstützung für FT/Net, BACnet/IP, Modbus TCP und
Cylon Unitron. Erweiterbar bis zu 2,500 Datenpunkte
und 128 Geräte (RS485 oder TCP/IP Verbindungen).

System:
- Eingebettetes Linux
- JavaT Virtual Machine (JVM)
- Aspect® -Laufzeitengine

Prozessor:
- Prozessor ARM Cortex-A8 1 GHz 512 MB RAM, 2 GB
Flash Speicher, 16GB Micro SD
- Echtzeituhr: Datensicherung durch Pufferbatterie

Kommunikationsprotokolle:
- Modbus RTU - Master
- Modbus TCP - Master
- BACnet IP Schnittstelle nach ISO 16484-5
- BACnet MS/TP Schnittstelle nach ISO 16484-5
- Unitron TCP
- Ethernet Schnittstelle 10/100 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Digitales Gerät entsprechend FCC Klasse A, Teil 15

Umgebungstemperatur: 0° bis 40°C

Montage: DIN Hutschiene

Abmessungen: 17 cm x 16,5 cm x 3,8 cm

24 VAC, 50/60 Hz, 1,35 A max

Fabrikat: ABB Cylon
Typ: MATRIX-296

oder gleichwertig
Menge: 1,000 Stk
Produkt:
  Artikel:
    Artikelkurztext: Aspect Matrix-296

**01.015 Aspect MATRIX Lizenzerweiterung für 8 Geräte**
Lizenzerweiterung für MATRIX ASPECT® Control Engine
(ACE). Fügt 8 Geräte und 250 zusätzliche Datenpunkte
zur vorhandenen Lizenz hinzu. Es können mehrere
MAX-LP-8 für einen MATRIX angewendet werden, bis die
maximale Anzahl von 2,500 Datenpunkte und 128 Geräten
erreicht ist (Entweder TCP/IP oder RS-485
Knotenverbindungen).

Fabrikat: ABB Cylon
Typ: MAT-LP-8

oder gleichwertig
Menge: 1,000 Stk
Produkt:
  Artikel:
    Artikelkurztext: Aspect MATRIX Lizenzerweiterung für 8 Geräte

**01.016 Aspect NEXUS Lizenzerweiterung für 16 Geräte**
Lizenzerweiterung für NEXUS ASPECT® Control Engine
(ACE). Fügt 16 Geräte und 1,000 zusätzliche
Datenpunkte zur vorhandenen Lizenz hinzu. Es können
mehrere NEX-LP-16 für einen NEXUS angewendet werden,
bis die maximale Anzahl von 10,000 Datenpunkte und 128
Geräten erreicht ist (Entweder TCP/IP oder RS-485
Verbindungen).

Fabrikat: ABB Cylon
Typ: NEX-LP-16

oder gleichwertig
Menge: 1,000 Stk
Produkt:
  Artikel:
    Artikelkurztext: Aspect NEXUS Lizenzerweiterung für 16 Geräte

**01.017 Aspect Nexus-264**
NEXUS-264 (ASPECT® Control Engine) mit eingebettetem
ASPECT® Webserver, inkl. 2 RS-485 Ports,
konfigurierbar von 9.6 bis 115.2 kbps, unterstützt bis
zu 64 Geräte (entweder RS-485 oder TCP/IP) oder 4,000
Datenpunkte. Es können 2 RS-485 Protokolle
gleichzeitig verwendet werden (BACnet MS/TP, Modbus
RTU, AAM PUP oder Teletrol TSC). Ein RJ-45 10/100/1000
MB Ethernet Port mit TCP/IP Unterstützung für FT/Net,
BACnet/IP, Modbus TCP und Cylon Unitron. Erweiterbar
bis zu 10,000 Datenpunkte und 128 Geräte (RS485 oder
TCP/IP Verbindungen).

System:
- Eingebettetes Linux
- JavaT Virtual Machine (JVM)
- Aspect® -Laufzeitengine

Prozessor:
- Intel® AtomT E3827 1.75 GHz  2 Cores, Speicher 4G
(8x 256Mx16 DDR3L)
- Echtzeituhr: Datensicherung durch Pufferbatterie

Kommunikationsprotokolle:
- Modbus RTU - Master
- Modbus TCP - Master
- BACnet IP Schnittstelle nach ISO 16484-5
- BACnet MS/TP Schnittstelle nach ISO 16484-5
- Unitron TCP
- Ethernet Schnittstelle 10/100/1000 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Umgebungstemperatur: 0° bis 50°C

Montage: DIN Hutschiene

Abmessungen: 217 mm breit x 206 mm tief x 73 mm hoch
(8.5 in x 8.1 in x 2.9 in)

24V AC/DC (18 - 26.4V), 4.0A

Fabrikat: ABB Cylon
Typ: NEXUS-264

oder gleichwertig
Menge: 1,000 Stk
Produkt:
  Artikel:
    Artikelkurztext: Aspect Nexus-264

**01.018 Aspect Nexus-2128**
NEXUS-264 (ASPECT® Control Engine) mit eingebettetem
ASPECT® Webserver, inkl. 2 RS-485 Ports,
konfigurierbar von 9.6 bis 115.2 kbps, unterstützt bis
zu 128 Geräte (entweder RS-485 oder TCP/IP) oder 8,000
Datenpunkte. Es können 2 RS-485 Protokolle
gleichzeitig verwendet werden (BACnet MS/TP, Modbus
RTU, AAM PUP oder Teletrol TSC). Ein RJ-45 10/100/1000
MB Ethernet Port mit TCP/IP Unterstützung für FT/Net,
BACnet/IP, Modbus TCP und Cylon Unitron. Erweiterbar
bis zu 10,000 Datenpunkte und 128 Geräte (RS485 oder
TCP/IP Verbindungen).

System:
- Eingebettetes Linux
- JavaT Virtual Machine (JVM)
- Aspect® -Laufzeitengine

Prozessor:
- Intel® AtomT E3827 1.75 GHz  2 Cores, Speicher 4G
(8x 256Mx16 DDR3L)
- Echtzeituhr: Datensicherung durch Pufferbatterie

Kommunikationsprotokolle:
- Modbus RTU - Master
- Modbus TCP - Master
- BACnet IP Schnittstelle nach ISO 16484-5
- BACnet MS/TP Schnittstelle nach ISO 16484-5
- Unitron TCP
- Ethernet Schnittstelle 10/100/1000 MB mit DHCP
Unterstützung
- IP Protokolle (XML, HTTP, HTTPS, FTP, SMTP, TLS, SSL)

Schnittstellen:
- Cylon Aspect Studio
- Cylon Programmiersystem, Engineering Tool

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Integrierter BACnet Router von BACnet MS/TP nach IP
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.
- Bidirektionale Datenbankanbindung für z.B.
Wetterdaten
- Volltextsuche aller Objekte (Zeitpläne. Trends,
Alarme, Datenpunkte) innerhalb der HTML5
Benutzeroberfläche

CE-Zeichen

Umgebungstemperatur: 0° bis 50°C

Montage: DIN Hutschiene

Abmessungen: 217 mm breit x 206 mm tief x 73 mm hoch
(8.5 in x 8.1 in x 2.9 in)

24V AC/DC (18 - 26.4V), 4.0A

Fabrikat: ABB Cylon
Typ: NEXUS-2128

oder gleichwertig
Menge: 1,000 Stk
Produkt:
  Artikel:
    Artikelkurztext: Aspect Nexus-2128

**01.019 Aspect-Enterprise 2**
ASPECT®-Enterprise Software, unterstützt 2 FT/Net
Verbindungen (ASPECT Control Engines) oder 15,000
Datenpunkte.  Läuft unter VMWare. Erweiterbar auf
maximal 256 TCP/IP Verbindungen oder 100,000
Datenpunkt..

Unterstützung von folgenden VMware Versionen:
- VMware ESXi 5.0 oder später

Kommunikationsprotokolle:
- Modbus TCP - Master (max. 256 Modbus Teilnehmer)
- BACnet IP Schnittstelle nach ISO 16484-5
- IP Protokolle (XML, HTTP, HTTPS, FTP, SMTP, TLS, SSL)

Schnittstellen:
- Cylon Aspect Studio

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.

Fabrikat: ABB Cylon
Typ: ASPECT-ENT-2

oder gleichwertig
Menge: 1,000 Stk
Produkt:
  Artikel:
    Artikelkurztext: Aspect-Enterprise 2

**01.020 Aspect-Enterprise 12**
ASPECT®-Enterprise Software, unterstützt 12 FT/Net
Verbindungen (ASPECT Control Engines) oder 25,000
Datenpunkte.  Läuft unter VMWare. Erweiterbar auf
maximal 256 TCP/IP Verbindungen oder 100,000
Datenpunkt..

Unterstützung von folgenden VMware Versionen:
- VMware ESXi 5.0 oder später

Kommunikationsprotokolle:
- Modbus TCP - Master (max. 256 Modbus Teilnehmer)
- BACnet IP Schnittstelle nach ISO 16484-5
- IP Protokolle (XML, HTTP, HTTPS, FTP, SMTP, TLS, SSL)

Schnittstellen:
- Cylon Aspect Studio

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.

Fabrikat: ABB Cylon
Typ: ASPECT-ENT-12

oder gleichwertig
Menge: 1,000 Stk
Produkt:
  Artikel:
    Artikelkurztext: Aspect-Enterprise 12

**01.021 Aspect-Enterprise 96**
ASPECT®-Enterprise Software, unterstützt 96 FT/Net
Verbindungen (ASPECT Control Engines) oder 50,000
Datenpunkte.  Läuft unter VMWare. Erweiterbar auf
maximal 256 TCP/IP Verbindungen oder 100,000
Datenpunkt..

Unterstützung von folgenden VMware Versionen:
- VMware ESXi 5.0 oder später

Kommunikationsprotokolle:
- Modbus TCP - Master (max. 256 Modbus Teilnehmer)
- BACnet IP Schnittstelle nach ISO 16484-5
- IP Protokolle (XML, HTTP, HTTPS, FTP, SMTP, TLS, SSL)

Schnittstellen:
- Cylon Aspect Studio

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.

Fabrikat: ABB Cylon
Typ: ASPECT-ENT-96

oder gleichwertig
Menge: 1,000 Stk
Produkt:
  Artikel:
    Artikelkurztext: Aspect-Enterprise 96

**01.022 Aspect-Enterprise 256**
ASPECT®-Enterprise Software, unterstützt 256 FT/Net
Verbindungen (ASPECT Control Engines) oder 100,000
Datenpunkte.  Läuft unter VMWare. Erweiterbar auf
maximal 256 TCP/IP Verbindungen oder 100,000
Datenpunkt..

Unterstützung von folgenden VMware Versionen:
- VMware ESXi 5.0 oder später

Kommunikationsprotokolle:
- Modbus TCP - Master (max. 256 Modbus Teilnehmer)
- BACnet IP Schnittstelle nach ISO 16484-5
- IP Protokolle (XML, HTTP, HTTPS, FTP, SMTP, TLS, SSL)

Schnittstellen:
- Cylon Aspect Studio

Bedienung:
- Standardbrowser mit Unterstützung für HTML5:
Internet Explorer 8/9/10/11, Firefox, Opera 12, Safari
6, Google  Chrome
- SmartPhones & Tablets mit Unterstützung von HTML5
- Aspect Auto Magic (Menügeführte
Bedienung/Beobachtung der Datenpunkte, Zeitpläne,
Alarme und Trendlogs für SmartPhones & Tablets)
- Anpassbares Dashboard je Benutzer; Hinzufügen von
Geräten, Datenpunkten und Favoritenobjekte

Funktionen/Leistungsmerkmale:
- Speichert kundenspezifische HTML5 Grafikseiten
- Unterstützt PNG, JPEG und GIF Grafiken bzw.
Animationen
- Hyperlinks in Benutzergrafiken auf Texte,
Echtzeitdaten, Trenddaten, Zeitprogrammen und
Verknüpfungen zu anderen Grafiken
- Interner Webserver zur Gerätekonfiguration
- BBMD (BACnet Broadcast Management Device)
- BACnet Data Routing
- Zeitpläne und Kalender in Standardformaten
- Unterstützt SQLlite und MySQL
- Alarmweiterleitung per Email, Twitter,
Push-Nachrichten oder SMS
- Fernzugriff für Inbetriebnahme und Upgrades
- Benutzer und Gruppenmanagement für sicheren Zugang
zur HTML5 Benutzeroberfläche
- Unbegrenzte Anzahl von Benutzer- und Gruppen
- Unterstützung von Backup&Restore über integrierten
Webserver
- Langzeitarchivierung von Trenddaten, Alarmlisten
und Audit-Trails in SQL Datenbanken
- Trenddaten Export in CSV
- Audit-Trail - Protokollierung von
Sollwertänderungen, Benutzeranmeldungen usw.

Fabrikat: ABB Cylon
Typ: ASPECT-ENT-256

oder gleichwertig
Menge: 1,000 Stk
Produkt:
  Artikel:
    Artikelkurztext: Aspect-Enterprise 256

**01.023 Aspect Enterprise Control Engine Lizenzerweiterung**
Fügt eine zusätzliche FT/Net Verbindung (ASPECT
Control Engine) oder 7,500 Datenpunkte zu einer
ASPECT-ENT-2/12/96/256 Lizenz hinzu.

Fabrikat: ABB Cylon
Typ: ENT-ACE-1

oder gleichwertig
Menge: 1,000 Stk
Produkt:
  Artikel:
    Artikelkurztext: Aspect Enterprise Control Engine Lizenzerweiterung

**01.024 Aspect Enterprise 16 TCP Lizenzerweiterung**
TCP Lizenzerweiterung für 16 Geräte (BACnet/IP und
Modbus TCP) oder 800 Datenpunkte.

Fabrikat: ABB Cylon
Typ: ENT-TCP-16

oder gleichwertig
Menge: 1,000 Stk
Produkt:
  Artikel:
    Artikelkurztext: Aspect Enterprise 16 TCP Lizenzerweiterung

**01.025 Aspect Enterprise 32 TCP Lizenzerweiterung**
TCP Lizenzerweiterung für 32 Geräte (BACnet/IP und
Modbus TCP) oder 1600 Datenpunkte.

Fabrikat: ABB Cylon
Typ: ENT-TCP-32

oder gleichwertig
Menge: 1,000 Stk
Produkt:
  Artikel:
    Artikelkurztext: Aspect Enterprise 32 TCP Lizenzerweiterung

**01.026 Aspect Enterprise 64 TCP Lizenzerweiterung**
TCP Lizenzerweiterung für 64 Geräte (BACnet/IP und
Modbus TCP) oder 3200 Datenpunkte.

Fabrikat: ABB Cylon
Typ: ENT-TCP-64

oder gleichwertig
Menge: 1,000 Stk
Produkt:
  Artikel:
    Artikelkurztext: Aspect Enterprise 64 TCP Lizenzerweiterung

**01.027 Aspect Enterprise 128 TCP Lizenzerweiterung**
TCP Lizenzerweiterung für 128 Geräte (BACnet/IP und
Modbus TCP) oder 6400 Datenpunkte.

Fabrikat: ABB Cylon
Typ: ENT-TCP-128

oder gleichwertig
Menge: 1,000 Stk
Produkt:
  Artikel:
    Artikelkurztext: Aspect Enterprise 128 TCP Lizenzerweiterung

**01.028 Aspect Enterprise 256 TCP Lizenzerweiterung**
TCP Lizenzerweiterung für 256 Geräte (BACnet/IP und
Modbus TCP) oder 12800 Datenpunkte.

Fabrikat: ABB Cylon
Typ: ENT-TCP-256

oder gleichwertig
Menge: 1,000 Stk
Produkt:
  Artikel:
    Artikelkurztext: Aspect Enterprise 256 TCP Lizenzerweiterung

**01.029 Aspect-Studio Einzelplatzlizenz**
Aspect® Studio ist die integrierte
Entwicklungsumgebung der Aspect®-Produkte und enthält
eine gut ausgestattete Bibliothek mit allen logischen
und grafischen Widgets, die zur Einrichtung eines
umfassenden Steuerungssystems mit grafischer Anzeige
erforderlich sind.

Unterstützung von folgenden Betriebssystemen:

- Windows® 10
- Windows® 8
- Windows® 7
- Windows® Vista® Business (SP2 oder höher)
- Windows® XP®  Professional (SP2 oder höher)

Schnittstellen:
- Aspect Matrix, Nexus und Enterprise Server

Funktionen/Leistungsmerkmale:
- Umfassende Element, Objekt und Grafikbibliothek
- Die mitgelieferten Elemente decken über 300
vordefinierte Funktionen aus mehreren Kategorien ab,
darunter Logik, Mathematik und Zeit, sowie
Spezialfunktionen für Datenbanken und bestimmte
Protokolle.
- Bibliothek mit vorgefertigten Komponenten zum
Austausch von Daten mit dem Energiemanagementsystem
- Zeitsparende Programmierfunktionen
- Massenbearbeitung, Duplizierung und Definition von
Netzwerkgeräten Gerätevorlagen mit Datenpunkten,
Trenddefinitionen und anderen Funktionen für im
- Vorlagen: wiederverwendbare Komponenten anlegen als
eigene Bausteine für zukünftige Projekte
- Daten im CSV-Format importieren und exportieren und
in Standard- Tabellenkalkulationen weiterverarbeiten
- Simulation der erstellten Gebäudeleittechnik
- Automatische Erstellung von HTML5-Ansichten

Fabrikat: ABB Cylon
Typ: ASPECT-STUDIO-1B

oder gleichwertig
Menge: 1,000 Stk
Produkt:
  Artikel:
    Artikelkurztext: Aspect-Studio Einzelplatzlizenz

### 02 Automationsstationen

#### 02.01 AS Automationsstation Hardware

**02.01.010 BACnet Building Controller FBXi-X256**
Frei programmierbare BACnet Automationsstation mit
BACnet/IP und MS/TP Kommunikation nach ISO16484-5 revision 1.14 und
B-BC Geräteprofil.

An den Controller sind so genannte Universelle Ein- und
Ausgänge für eine flexible Nutzung über IO Module anschließbar.
Der Prozessor arbeitet in 32-bit Technologie.
Spannungsversorgung als Netzteil ist im Gerät
integriert (Versorgung mit 24 V AC). Der Controller
kann 5000 Strategieblöcke, 255 BACnet Trendlogs,
16 BACnet Time Schedules und insgesamt 5000
verschiedene BACnet Objekte je Automationsstation
verarbeiten. Über Modbus sind 640 Datenpunkte über
2 konfigurierbare Modbus Ports (RTU) oder über TCP aufschaltbar.
Die Modbus Ports können aber auch wahlweise als BACnet MSTP
Ports konfiguriert werden.
Firmware Upgrade über integrierten
Webserver. Zur Datensicherung sind alle relevanten
Werte in einem EEPROM gespeichert. 4GB eMMC Flash
Speicher und 512MB DDR3 DRAM sind integriert.

FLX Feldbus Port zum Anschluss von bis zu 256 physikalischen Datenpunkten über 16xFLX Feldbusmodule.

Kommunikationsschnittstellen:
2x Ethernet Ports incl. Switch 10/100 Base-TX

Sicherheit: Transport Layer Security TLS 1.3

USB Micro-B Service Anschluss
Ethernet BACnet/IP
Ethernet Modbus TCP
2x RS485 Port für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm

mit steckbaren Schraubklemmen

Fabrikat: ABB Cylon
Typ: FBXi-X256

oder gleichwertig
Menge: 1,000 St
Produkt:
  Artikel:
    Artikelkurztext: BACnet Building Controller FBXi-X256

**02.01.011 BACnet Building Controller FBXi-X48**
Frei programmierbare BACnet Automationsstation mit
BACnet/IP und MS/TP Kommunikation nach ISO16484-5 revision 1.14 und
B-BC Geräteprofil.

An den Controller sind so genannte Universelle Ein- und
Ausgänge für eine flexible Nutzung über IO Module anschließbar.
Der Prozessor arbeitet in 32-bit Technologie.
Spannungsversorgung als Netzteil ist im Gerät
integriert (Versorgung mit 24 V AC). Der Controller
kann 2500 Strategieblöcke, 255 BACnet Trendlogs,
16 BACnet Time Schedules und insgesamt 2500
verschiedene BACnet Objekte je Automationsstation
verarbeiten. Über Modbus sind 640 Datenpunkte über
2 konfigurierbare Modbus Ports (RTU) oder TCP aufschaltbar.
Die Modbus Ports können aber auch wahlweise als BACnet MSTP
Ports konfiguriert werden.
Firmware Upgrade über integrierten
Webserver. Zur Datensicherung sind alle relevanten
Werte in einem EEPROM gespeichert. 4GB eMMC Flash
Speicher und 512MB DDR3 DRAM sind integriert.

FLX Feldbus Port zum Anschluss von bis zu 48 physikalischen Datenpunkten über 3xFLX Feldbusmodule.

Kommunikationsschnittstellen:
2x Ethernet Ports incl. Switch 10/100 Base-TX

Sicherheit: Transport Layer Security TLS 1.3

USB Micro-B Service Anschluss
Ethernet BACnet/IP
Ethernet Modbus TCP
2x RS485 Port für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm

mit steckbaren Schraubklemmen

Fabrikat: ABB Cylon
Typ: FBXi-X48

oder gleichwertig
Menge: 1,000 St
Produkt:
  Artikel:
    Artikelkurztext: BACnet Building Controller FBXi-X48

**02.01.012 BACnet Building Controller FBXi-8R8-X96**
Frei programmierbare BACnet Automationsstation mit
BACnet/IP und MS/TP Kommunikation nach ISO16484-5 revision 1.14 und
B-BC Geräteprofil.

Der Controller verfügt über Ein- und Ausgabebaugruppen,
digital und analog. Des Weiteren sind so genannte Universelle Ein- und
Ausgänge für eine flexible Nutzung vorhanden. Der
Prozessor arbeitet in 32-bit Technologie.
Spannungsversorgung als Netzteil ist im Gerät
integriert (Versorgung mit 24 V AC). Der Controller
verarbeitet 3500 Strategieblöcke, 255 BACnet Trendlogs,
16 BACnet Time Schedules und insgesamt können 2500
verschiedene BACnet Objekte je Automationsstation
angelegt werden.
Über Modbus sind 450 Datenpunkte über 2 konfigurierbare Modbus Ports (RTU) oder TCP aufschaltbar.
Die Modbus Ports können aber auch wahlweise als BACnet MSTP Port konfiguriert werden.
Firmware Upgrade über integrierten Webserver. Zur Datensicherung sind alle relevanten
Werte in einem EEPROM gespeichert. 4GB eMMC Flash
Speicher und 512MB DDR3 DRAM sind integriert.

FLX Feldbus Port zum Anschluss von bis zu 96 physikalischen Datenpunkten über 5xFLX Feldbusmodule.

Physikalische Datenpunkte des Controllers:
Universelle Eingänge  8 UE (AE oder DE) für:
Widerstandsmessung 0 - 450 kOhm
Unterstützung von PT1000, NI1000, NTC10k Sensoren
Zähleingang bis 20 Hz
Spannungsmessung 0 - 10V
Strommessung 0  20 mA
Digitaleingang bei 2mA Dauerstrom

Universelle Ein-/Ausgänge: 8 (AE, AA, DE oder DA frei konfigurierbar)
Uniputs mit Relaisschaltausgang (2A bei 24V)

Kommunikationsschnittstellen:
2x Ethernet Ports incl. Switch 10/100 Base-TX

Sicherheit: Transport Layer Security TLS 1.3

USB Micro-B Service Anschluss
Ethernet BACnet/IP
Ethernet Modbus TCP
2x RS485 Ports für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm [6.5 x 3.55 x 2.25"]

mit steckbaren Schraubklemmen

Fabrikat: ABB Cylon
Typ: FBXi-8R8-X96

oder gleichwertig
Menge: 1,000 St
Produkt:
  Artikel:
    Artikelkurztext: BACnet Building Controller FBXi-8R8-X96

**02.01.013 BACnet Building Controller FBXi-8R8-H-X96**
Frei programmierbare BACnet Automationsstation mit
BACnet/IP und MS/TP Kommunikation nach ISO16484-5 revision 1.14 und
B-BC Geräteprofil.

Der Controller verfügt über Ein- und Ausgabebaugruppen,
digital und analog. Des Weiteren sind so genannte Universelle Ein- und
Ausgänge für eine flexible Nutzung vorhanden. Der
Prozessor arbeitet in 32-bit Technologie.
Spannungsversorgung als Netzteil ist im Gerät
integriert (Versorgung mit 24 V AC). Der FBXi-8R8-H-X96
besitzt eine zusätzliche lokale Handbedienebene für
alle Uniputs. Der Controller verarbeitet 3500 Strategieblöcke,
255 BACnet Trendlogs, 16 BACnet Time Schedules
und insgesamt können 2500 verschiedene BACnet Objekte
je Automationsstation angelegt werden.
Über Modbus sind 450 Datenpunkte über
2 konfigurierbare Modbus Ports (RTU) oder TCP aufschaltbar.
Die Modbus Ports können aber auch wahlweise als BACnet MSTP
Port konfiguriert werden.
Firmware Upgrade über integrierten Webserver. Zur Datensicherung sind alle relevanten
Werte in einem EEPROM gespeichert. 4GB eMMC Flash
Speicher und 512MB DDR3 DRAM sind integriert.

FLX Feldbus Port zum Anschluss von bis zu 96 physikalischen Datenpunkten über 5xFLX Feldbusmodule.

Physikalische Datenpunkte des Controllers:
Universelle Eingänge  8 UE (AE oder DE) für:
Widerstandsmessung 0 - 450 kOhm
Unterstützung von PT1000, NI1000, NTC10k Sensoren
Zähleingang bis 20 Hz
Spannungsmessung 0 - 10V
Strommessung 0  20 mA
Digitaleingang bei 2mA Dauerstrom

Universelle Ein-/Ausgänge: 8 (AE, AA, DE oder DA frei konfigurierbar)
Uniputs mit Relaisschaltausgang (2A bei 24V)

Kommunikationsschnittstellen:
2x Ethernet Ports incl. Switch 10/100 Base-TX

Sicherheit: Transport Layer Security TLS 1.3

USB Micro-B Service Anschluss
Ethernet BACnet/IP
Ethernet Modbus TCP
2x RS485 Ports für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm [6.5 x 3.55 x 2.25"]

mit steckbaren Schraubklemmen

Fabrikat: ABB Cylon
Typ: FBXi-8R8-H-X96

oder gleichwertig
Menge: 1,000 St
Produkt:
  Artikel:
    Artikelkurztext: BACnet Building Controller FBXi-8R8-H-X96

**02.01.014 BACnet Controller CBX-8R8**
Frei programmierbare BACnet Automationsstation mit
BACnet/IP und MS/TP Kommunikation nach ISO16484-5 revision 1.14 und
B-AAC Geräteprofil.

Der Controller verfügt über Ein- und Ausgabebaugruppen,
digital und analog. Des Weiteren sind so genannte Universelle Ein- und
Ausgänge für eine flexible Nutzung vorhanden. Der
Prozessor arbeitet in 32-bit Technologie.
Spannungsversorgung als Netzteil ist im Gerät
integriert (Versorgung mit 24 V AC). Es können bis zu 16 Stationen pro BACnet
MS/TP-Segment aufgebaut werden. Der Controller
verarbeitet 1024 Strategieblöcke, 64 BACnet Trendlogs,
10 BACnet Time Schedules und insgesamt können 224
verschiedene BACnet Objekte je Automationsstation
angelegt werden. Firmware mit Flash - Upgrade über
Micro-USB Schnittstelle oder MSTP-Netzwerk. Zur Datensicherung sind alle relevanten
Werte in einem EEPROM gespeichert. 4GB eMMC Flash
Speicher und 512MB DDR3 DRAM sind integriert.

FLX Feldbus Port zum Anschluss von bis zu 64 physikalischen Datenpunkten über 3xFLX Feldbusmodule.

Physikalische Datenpunkte des Controllers:
Universelle Eingänge  8 UE (AE oder DE) für:
Widerstandsmessung 0 - 450 kOhm
Unterstützung von PT1000, NI1000, NTC10k Sensoren
Zähleingang bis 20 Hz
Spannungsmessung 0 - 10V
Strommessung 0  20 mA
Digitaleingang bei 2mA Dauerstrom

Universelle Ein-/Ausgänge: 8 (AE, AA, DE oder DA frei konfigurierbar)
Uniputs mit Relaisschaltausgang (2A bei 24V)

Kommunikationsschnittstellen:

USB Micro-B Service Anschluss
RS485 Port für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm [6.5 x 3.55 x 2.25"]

mit steckbaren Schraubklemmen

Fabrikat: ABB Cylon
Typ: CBX-8R8

oder gleichwertig
Menge: 1,000 St
Produkt:
  Artikel:
    Artikelkurztext: BACnet Controller CBX-8R8

**02.01.015 BACnet Controller CBX-8R8-H**
Frei programmierbare BACnet Automationsstation mit
BACnet/IP und MS/TP Kommunikation nach ISO16484-5 revision 1.14 und
B-AAC Geräteprofil.

Der Controller verfügt über Ein- und Ausgabebaugruppen,
digital und analog. Des Weiteren sind so genannte Universelle Ein- und
Ausgänge für eine flexible Nutzung vorhanden. Der
Prozessor arbeitet in 32-bit Technologie.
Spannungsversorgung als Netzteil ist im Gerät
integriert (Versorgung mit 24 V AC). Es können bis zu 16 Stationen pro BACnet
MS/TP-Segment aufgebaut werden. Der CBX-8R8-H Controller besitzt eine
zusätzliche lokale Handbedienebene für alle Uniputs. Der Controller
verarbeitet 1024 Strategieblöcke, 64 BACnet Trendlogs,
10 BACnet Time Schedules und insgesamt können 224
verschiedene BACnet Objekte je Automationsstation
angelegt werden. Firmware mit Flash - Upgrade über
Micro-USB Schnittstelle oder MSTP-Netzwerk. Zur Datensicherung sind alle relevanten
Werte in einem EEPROM gespeichert. 4GB eMMC Flash
Speicher und 512MB DDR3 DRAM sind integriert.

FLX Feldbus Port zum Anschluss von bis zu 64 physikalischen Datenpunkten über 3xFLX Feldbusmodule.

Physikalische Datenpunkte des Controllers:
Universelle Eingänge  8 UE (AE oder DE) für:
Widerstandsmessung 0 - 450 kOhm
Unterstützung von PT1000, NI1000, NTC10k Sensoren
Zähleingang bis 20 Hz
Spannungsmessung 0 - 10V
Strommessung 0  20 mA
Digitaleingang bei 2mA Dauerstrom

Universelle Ein-/Ausgänge: 8 (AE, AA, DE oder DA frei konfigurierbar)
Uniputs mit Relaisschaltausgang (2A bei 24V)

Kommunikationsschnittstellen:

USB Micro-B Service Anschluss
RS485 Port für BACnet MS/TP oder Modbus RTU
FLX Feldbus Port zum Anschluss der FLX Feldbusmodule.
CBT-STAT Port zum Anschluss von UCU Raumbediengeräten und FusionAir Smart Sensoren

Anschlüsse:
Ext. Versorgungsausgang  18 V DC / 60 mA

EMV Immunität:
EN61000-6-1:2007, EN61000-6-2:2005

EMV Emission:
EN 61326-1:2013, EN 61000-3-2:2014, EN 61000-3-3:2013

Zertifizierungen:
UL gelistet (CDN & US) UL916 Energy Management
Equipment - Eintrags-Nr. E176435

Umgebungstemperatur: -25° bis 50°C

Montage:  DIN Hutschiene

Abmessungen: 166 x 89.5 x 57 mm [6.5 x 3.55 x 2.25"]

mit steckbaren Schraubklemmen

Fabrikat: ABB Cylon
Typ: CBX-8R8-H

oder gleichwertig
Menge: 1,000 St
Produkt:
  Artikel:
    Artikelkurztext: BACnet Controller CBX-8R8-H

**02.01.016 FLX-8R8 Feldbusmodul**
Das Feldbusmodul beinhaltet alle erforderlichen Ein-
und Ausgabebaugruppen, digital und analog. Des
Weiteren sind so genannte Universelle Ein- und
Ausgänge für eine flexible Nutzung vorhanden.
Spannungsversorgung mit 24 V AC wahlweise über
FLX-PS24 Feldbusnetzteil, CBX, CBXi oder FBXi
Hauptcontroller über den FLX Verbindungsstecker.
Das Feldbusmodul kann auch als abgesetzte IO Station
im Feld eingesetzt werden. Hierfür ist eine FLX-PS24 Spannungs-
Versorgung und ein Busanschluss an den Controller notwendig.

Physikalische Datenpunkte des IO Moduls:

Universelle Eingänge  8 UE (AE oder DE) für:
Widerstandsmessung 0 - 450 kOhm
Unterstützung von PT1000, NI1000, NTC10k Sensoren
Zähleingang bis 20 Hz
Spannungsmessung 0 - 10V
Strommessung 0  20 mA
Digitaleingang bei 2mA Dauerstrom

Universelle Ein-/Ausgänge: 8 UNIP (AE, AA, DE oder DA frei konfigurierbar)
UNIP = Uniputs
(mit Relaisschaltausgang (2A bei 24VAC)

Kommunikationsschnittstellen:
FLX Feldbus Port zum Anschluss an CBX, CBXi, FBXi Controller
über FLX Verbindungsstecker

Anschlüsse:
Ext.Versorgungsausgang  18 V DC / 60 mA

EMV Immunität:
EN61000-6-1:2007, EN61000-6-2:2005

EMV Emission:
EN 61326-1:2013, EN 61000-3-2:2014, EN 61000-3-3:2013

Zertifizierungen:
UL gelistet (CDN & US) UL916 Energy Management
Equipment - Eintrags-Nr. E176435

Umgebungstemperatur: 0° bis 50°C

Montage:  DIN Hutschiene

Abmessungen:  104 x 89.5 x 57 mm

mit steckbaren Schraubklemmen

Fabrikat: ABB Cylon
Typ: FLX-8R8

oder gleichwertig
Menge: 1,000 St
Produkt:
  Artikel:
    Artikelkurztext: FLX-8R8 Feldbusmodul

**02.01.017 FLX-8R8-H Feldbusmodul mit Handbedienebene**
Das Feldbusmodul beinhaltet alle erforderlichen Ein-
und Ausgabebaugruppen, digital und analog. Des
Weiteren sind so genannte Universelle Ein- und
Ausgänge für eine flexible Nutzung vorhanden. Das
FLX-8R8-H Feldbusmodul besitzt eine zusätzliche lokale
Handbedienebene für alle Uniputs.
Spannungsversorgung mit 24 V AC wahlweise über
FLX-PS24 Feldbusnetzteil, CBX, CBXi oder FBXi
Hauptcontroller über den FLX Verbindungsstecker.
Das Feldbusmodul kann auch als abgesetzte IO Station
im Feld eingesetzt werden. Hierfür ist eine FLX-PS24 Spannungs-
Versorgung und ein Busanschluss an den Controller notwendig.

Physikalische Datenpunkte des IO Moduls:

Universelle Eingänge  8 UE (AE oder DE) für:
Widerstandsmessung 0 - 450 kOhm
Unterstützung von PT1000, NI1000, NTC10k Sensoren
Zähleingang bis 20 Hz
Spannungsmessung 0 - 10V
Strommessung 0  20 mA
Digitaleingang bei 2mA Dauerstrom

Universelle Ein-/Ausgänge: 8 UNIP (AE, AA, DE oder DA frei konfigurierbar)
inklusive Handbedienebene für AA und DA
UNIP = Uniputs
(mit Relaisschaltausgang (2A bei 24VAC)

Kommunikationsschnittstellen:
FLX Feldbus Port zum Anschluss an CBX, CBXi, FBXi Controller
über FLX Verbindungsstecker

Anschlüsse:
Ext.Versorgungsausgang  18 V DC / 60 mA

EMV Immunität:
EN61000-6-1:2007, EN61000-6-2:2005

EMV Emission:
EN 61326-1:2013, EN 61000-3-2:2014, EN 61000-3-3:2013

Zertifizierungen:
UL gelistet (CDN & US) UL916 Energy Management
Equipment - Eintrags-Nr. E176435

Umgebungstemperatur: 0° bis 50°C

Montage:  DIN Hutschiene

Abmessungen:  104 x 89.5 x 57 mm

mit steckbaren Schraubklemmen

Fabrikat: ABB Cylon
Typ: FLX-8R8-H

oder gleichwertig
Menge: 1,000 St
Produkt:
  Artikel:
    Artikelkurztext: FLX-8R8-H Feldbusmodul mit Handbedienebene

**02.01.018 FLX-16DI Feldbusmodul**
Das Feldbusmodul besitzt 16 digitale Eingänge mit LED
Zustandsanzeige (Kontakt Offen/Geschlossen).
Spannungsversorgung als Netzteil ist im Gerät
integriert. Spannungsversorgung mit 24 V AC wahlweise über
FLX-PS24 Feldbusnetzteil, CBX, CBXi oder FBXi
Hauptcontroller über den FLX Verbindungsstecker.
Das Feldbusmodul kann auch als abgesetzte DI Station
im Feld eingesetzt werden. Hierfür ist eine FLX-PS24 Spannungs-
Versorgung und ein Busanschluss an den Controller notwendig.

Physikalische Datenpunkte des DI Moduls:

Digitale Eingänge: 16 DE

Kommunikationsschnittstellen:
FLX Feldbus Port zum Anschluss an CBX, CBXi, FBXi Controller
über FLX Verbindungsstecker

Anschlüsse:
Ext.Versorgungsausgang  18 V DC / 60 mA

EMV Immunität:
EN61000-6-1:2007, EN61000-6-2:2005

EMV Emission:
EN 61326-1:2013, EN 61000-3-2:2014, EN 61000-3-3:2013

Zertifizierungen:
UL gelistet (CDN & US) UL916 Energy Management
Equipment - Eintrags-Nr. E176435

Umgebungstemperatur: 0° bis 50°C

Montage: DIN Hutschiene

Abmessungen:  104 x 89.5 x 57 mm [4.1 x 3.55 x 2.25"]

mit steckbaren Schraubklemmen

Fabrikat: ABB Cylon
Typ: FLX-16DI

oder gleichwertig
Menge: 1,000 St
Produkt:
  Artikel:
    Artikelkurztext: FLX-16DI Feldbusmodul

**02.01.019 FLX-4R4 Feldbusmodul**
Das Feldbusmodul beinhaltet alle erforderlichen Ein-
und Ausgabebaugruppen, digital und analog. Des
Weiteren sind so genannte Universelle Ein- und
Ausgänge für eine flexible Nutzung vorhanden.
Spannungsversorgung mit 24 V AC wahlweise über
FLX-PS24 Feldbusnetzteil, CBX, CBXi oder FBXi
Hauptcontroller über den FLX Verbindungsstecker.
Das Feldbusmodul kann auch als abgesetzte IO Station
im Feld eingesetzt werden. Hierfür ist eine FLX-PS24 Spannungs-
Versorgung und ein Busanschluss an den Controller notwendig.

Physikalische Datenpunkte des IO Moduls:

Universelle Eingänge  4 UE (AE oder DE) für:
Widerstandsmessung 0 - 450 kOhm
Unterstützung von PT1000, NI1000, NTC10k Sensoren
Zähleingang bis 20 Hz
Spannungsmessung 0 - 10V
Strommessung 0  20 mA
Digitaleingang bei 2mA Dauerstrom

Universelle Ein-/Ausgänge: 4 UNIP (AE, AA, DE oder DA frei konfigurierbar)
UNIP = Uniputs
(mit Relaisschaltausgang (2A bei 24VAC)

Kommunikationsschnittstellen:
FLX Feldbus Port zum Anschluss an CBX, CBXi, FBXi Controller
über FLX Verbindungsstecker

Anschlüsse:
Ext.Versorgungsausgang  18 V DC / 60 mA

EMV Immunität:
EN61000-6-1:2007, EN61000-6-2:2005

EMV Emission:
EN 61326-1:2013, EN 61000-3-2:2014, EN 61000-3-3:2013

Zertifizierungen:
UL gelistet (CDN & US) UL916 Energy Management
Equipment - Eintrags-Nr. E176435

Umgebungstemperatur: 0° bis 50°C

Montage:  DIN Hutschiene

Abmessungen:  104 x 89.5 x 57 mm

mit steckbaren Schraubklemmen

Fabrikat: ABB Cylon
Typ: FLX-4R4

oder gleichwertig
Menge: 1,000 St
Produkt:
  Artikel:
    Artikelkurztext: FLX-4R4 Feldbusmodul

**02.01.020 FLX-4R4-H Feldbusmodul mit Handbedienebene**
Das Feldbusmodul beinhaltet alle erforderlichen Ein-
und Ausgabebaugruppen, digital und analog. Des
Weiteren sind so genannte Universelle Ein- und
Ausgänge für eine flexible Nutzung vorhanden. Das
FLX-8R8-H Feldbusmodul besitzt eine zusätzliche lokale
Handbedienebene für alle Uniputs.
Spannungsversorgung mit 24 V AC wahlweise über
FLX-PS24 Feldbusnetzteil, CBX, CBXi oder FBXi
Hauptcontroller über den FLX Verbindungsstecker.
Das Feldbusmodul kann auch als abgesetzte IO Station
im Feld eingesetzt werden. Hierfür ist eine FLX-PS24 Spannungs-
Versorgung und ein Busanschluss an den Controller notwendig.

Physikalische Datenpunkte des IO Moduls:

Universelle Eingänge  4 UE (AE oder DE) für:
Widerstandsmessung 0 - 450 kOhm
Unterstützung von PT1000, NI1000, NTC10k Sensoren
Zähleingang bis 20 Hz
Spannungsmessung 0 - 10V
Strommessung 0  20 mA
Digitaleingang bei 2mA Dauerstrom

Universelle Ein-/Ausgänge: 4 UNIP (AE, AA, DE oder DA frei konfigurierbar)
inklusive Handbedienebene für AA und DA
UNIP = Uniputs
(mit Relaisschaltausgang (2A bei 24VAC)

Kommunikationsschnittstellen:
FLX Feldbus Port zum Anschluss an CBX, CBXi, FBXi Controller
über FLX Verbindungsstecker

Anschlüsse:
Ext.Versorgungsausgang  18 V DC / 60 mA

EMV Immunität:
EN61000-6-1:2007, EN61000-6-2:2005

EMV Emission:
EN 61326-1:2013, EN 61000-3-2:2014, EN 61000-3-3:2013

Zertifizierungen:
UL gelistet (CDN & US) UL916 Energy Management
Equipment - Eintrags-Nr. E176435

Umgebungstemperatur: 0° bis 50°C

Montage:  DIN Hutschiene

Abmessungen:  104 x 89.5 x 57 mm

mit steckbaren Schraubklemmen

Fabrikat: ABB Cylon
Typ: FLX-4R4-H

oder gleichwertig
Menge: 1,000 St
Produkt:
  Artikel:
    Artikelkurztext: FLX-4R4-H Feldbusmodul mit Handbedienebene

**02.01.021 FLX-PS24 Feldbusnetzteil**
Das Netzteilmodul zur Versorgung des FLX Feldbus für die AS FBXi-X256, CBXi-8R8 und CBX-8R8.
Verwendung ab 3x FLX I/O Feldbusmodulen oder bei einem dezentralen (>30m) FLX I/O Feldbusmodul.

EMV Immunität:
EN61000-6-1:2007, EN61000-6-2:2005

EMV Emission: 
EN 61326-1:2013, EN 61000-3-2:2014, EN 61000-3-3:2013

Zertifizierungen:
UL gelistet (CDN & US) UL916 Energy Management Equipment  Eintrags-Nr. E176435

Umgebungstemperatur:  0° bis 50°C

Montage: DIN Hutschiene

Fabrikat: ABB Cylon
Typ: FLX-PS24

oder gleichwertig
Menge: 1,000 St
Produkt:
  Artikel:
    Artikelkurztext: FLX-PS24 Feldbusnetzteil

**02.01.022 FLX Verbindungsstecker für Busverlängerung**
Remote Verbindungstecker zur Verbindung der FLX
Feldbusmodule bis zu 30m vom Hauptcontroller (CBX, CBXi, FBXi).

Inklusive zwei Verbindungsstecker mit Klemmanschlüssen
und ein FLX Standardverbindungstecker.

Minimaler Aderquerschnitt :1mm² (AWG18) für Bus- und
Versorgungsadern.

Fabrikat: ABB Cylon
Typ: FLX-RMC

oder gleichwertig
Menge: 1,000 St
Produkt:
  Artikel:
    Artikelkurztext: FLX Verbindungsstecker für Busverlängerung

**02.01.023 FLX-Bus Verbindungsstecker**
Verbindungstecker zur Verbindung der FLX
Feldbusmodule mit dem Controller und untereinander im Schaltschrank.
Stecker als Ersatz.
Je ein Stecker wird mit einem FLX-Feldbusmodul mitgeliefert.

Fabrikat: ABB Cylon
Typ: FLX-BUS Verbindungsstecker

oder gleichwertig
Menge: 1,000 St
Produkt:
  Artikel:
    Artikelkurztext: FLX-Bus Verbindungsstecker

**02.01.024 FLX-Bus Abschlusswiderstand**
Stecker als Abschlusswiderstand zum Einsatz am Ende
der ABB Cylon FLX-Buslinie.
Stecker als Ersatz.
Je ein Stecker wird mit einem Controller mitgeliefert.

Fabrikat: ABB Cylon
Typ: FLX-BUS Abschlusswiderstand

oder gleichwertig
Menge: 1,000 St
Produkt:
  Artikel:
    Artikelkurztext: FLX-Bus Abschlusswiderstand

**02.01.025 Bedien- und Beobachtungseinheit EXPLORE-C10**
Touchscreen zur grundlegenden
Überwachung von CB-Line und Flexeon sowie UnitronUC32-Anlagen mit Siteguide
Funktion oder zur Anzeige von grafischen HTML5
Anlagenbildern.
10-Finger-Multi-Touch, entspiegeltes,
kapazitives Farb-Touch-Panel, mit 10,1 Zoll
Bildschirmdiagonale.
Konfiguration mit der Software "UEC Keypad Interface
Builder", CXproHD oder Aspect Studio.
Versorgung über 12VDC - Netzteil im Lieferumfang enthalten.

Berührungsbildschirm mit Hintergrundbeleuchtung
Max. Auflösung 1280 x 800
Angezeigte Farben 16.7M

Zugang: integrierter Passwortschutz

Kommunikationsschnittstellen:
-Ethernet Schnittstelle 10/100 Mbit
-W-LAN

Umgebungstemperatur: -10° bis 60°C

IP Schutzklasse: IP65 Frontgehäuse / IP40 Rückgehäuse

Montage:
Schaltschrankfronteinbau mit Silikon-Gummi-Versiegelung

Abmessungen: 276 x 191,7 x 37,5 mm

Fabrikat: ABB Cylon
Typ: EXPLORE-C10

oder gleichwertig
Menge: 1,000 St
Produkt:
  Artikel:
    Artikelkurztext: Bedien- und Beobachtungseinheit EXPLORE-C10

**02.01.026 Bedien- und Beobachtungseinheit EXPLORE-C7**
Touchscreen zur grundlegenden
Überwachung von CB-Line und Flexeon sowie UnitronUC32-Anlagen mit Siteguide
Funktion oder zur Anzeige von grafischen HTML5
Anlagenbildern.
10-Finger-Multi-Touch, entspiegeltes,
kapazitives Farb-Touch-Panel, mit 10,1 Zoll
Bildschirmdiagonale.
Konfiguration mit der Software "UEC Keypad Interface
Builder", CXproHD oder Aspect Studio.
Versorgung über 12VDC - Netzteil im Lieferumfang enthalten.

Berührungsbildschirm mit Hintergrundbeleuchtung
Max. Auflösung 1024 x 600
Angezeigte Farben 16.7M

Zugang: integrierter Passwortschutz

Kommunikationsschnittstellen:
-Ethernet Schnittstelle 10/100 Mbit
-W-LAN

Umgebungstemperatur: -10° bis 60°C

IP Schutzklasse: IP65 Frontgehäuse / IP40 Rückgehäuse

Montage:
Schaltschrankfronteinbau mit Silikon-Gummi-Versiegelung
  
Abmessungen:  195,6 x 137,6 x 37,5 mm

Fabrikat: ABB Cylon
Typ:  EXPLORE-C7

 oder gleichwertig
Menge: 1,000 St
Produkt:
  Artikel:
    Artikelkurztext: Bedien- und Beobachtungseinheit EXPLORE-C7

#### 02.02 RA Raumautomation Hardware

**02.02.010 BACnet Einzelraumregler FBTi-7T7-1U1R (BACnet Building Controller)**
Frei programmierbare BACnet Automationsstation mit BACnet/IP Kommunikation nach ISO16484-5 und B-BC Geräteprofil.
 Der Controller ist BTL zertifiziert als BACnet Building Controller (B-BC) nach ISO16484-5 revision 1.14.

Es werden alle erforderlichen Ein-und Ausgabebaugruppen, digital und analog, verarbeitet.
Des Weiteren sind so genannte Universelle Ein-und Ausgänge für eine flexible Nutzung vorzuhalten.
Der Prozessor arbeitet in 32-bit Technologie Linux-basiert. Spannungsversorgung als Netzteil ist im Gerät integriert (Versorgung mit 24 V AC).
Der Controller beinhaltet 750 Strategieblöcke, 15 BACnet Trendlogs, 10 BACnet Zeitpläne und insgesamt können 500 verschiedene BACnet Objekte
 je Automationsstation angelegt werden. Über Modbus sind 320 Datenpunkte über 1 konfigurierbaren Modbus Port TCP/IP aufschaltbar.
 Firmware Upgrade über integrierten Webserver. Zur Datensicherung sind alle relevanten Werte in einem EEPROM gespeichert.

Es sind die benötigten Grund-, Zentral-und Kommunikationseinheiten sowie die Ein-und Ausgabebaugruppen zu kalkulieren.

Physikalische Datenpunkte des ISP:

- 7x UniPut™mitTriac24 V AC, max. 500 mA (Universal Ein-und Ausgänge; analog, digital, Triac Schaltausgang)
- 7x Universal Eingänge(Analog, Temperatur, Widerstand, Strom, Impuls)
- 1x UniPut™(Universal Ein-und Ausgang; analog, digital)
- 1x Relais Ausgang 240 V AC, 8 A, max.

Kommunikationsschnittstellen:

- USB Typ A Anschluss
- Ethernet BACnet/IP
- Modbus TCP/IP
- RS485 Port für Sensorbus-FusionAir

EMV Immunität: EN 61326-1: 2013

EMV Emission:
EN 61326-1: 2013
EN 61000-3-2: 2014
EN 61000-3-3: 2013

Zertifizierungen:
UL gelistet (CDN & US) UL916 Energy Management Equipment Eintrags-Nr. E176435
Umgebungstemperatur:-25°bis 50°C

Montage: DIN Hutschiene, Schraubmontage

Abmessungen: 151 x 137 x 48,5 mm ohne Steckklemmen

Fabrikat:   ABB Cylon
Typ:  FBTi-7T7-1U1R

oder gleichwertig
Menge: 1,000 St
Produkt:
  Artikel:
    Artikelkurztext: BACnet Einzelraumregler FBTi-7T7-1U1R (BACnet Building Controller)

**02.02.011 BACnet Einzelraumregler FBTi-6T1-1U1R (BACnet Building Controller)**
Frei programmierbare BACnet Automationsstation mit BACnet/IP Kommunikation nach ISO16484-5 und B-BC Geräteprofil.
 Der Controller ist BTL zertifiziert als BACnet Building Controller (B-BC) nach ISO16484-5 revision 1.14.

Es werden alle erforderlichen Ein-und Ausgabebaugruppen, digital und analog, verarbeitet.
Des Weiteren sind so genannte Universelle Ein-und Ausgänge für eine flexible Nutzung vorzuhalten.
Der Prozessor arbeitet in 32-bit Technologie Linux-basiert. Spannungsversorgung als Netzteil ist im Gerät integriert (Versorgung mit 24 V AC).
Der Controller beinhaltet 500 Strategieblöcke, 15 BACnet Trendlogs, 10 BACnet Zeitpläne und insgesamt können 250 verschiedene BACnet Objekte
 je Automationsstation angelegt werden. Über Modbus sind 320 Datenpunkte über 1 konfigurierbaren Modbus Port TCP/IP aufschaltbar.
 Firmware Upgrade über integrierten Webserver. Zur Datensicherung sind alle relevanten Werte in einem EEPROM gespeichert.

Es sind die benötigten Grund-, Zentral-und Kommunikationseinheiten sowie die Ein-und Ausgabebaugruppen zu kalkulieren.

Physikalische Datenpunkte des ISP:

- 6x UniPut™ mit Triac 24 V AC, max. 500 mA (Universal Ein-und Ausgänge; analog, digital, Triac Schaltausgang)
- 1x Universal Eingänge (Analog, Temperatur, Widerstand, Strom, Impuls)
- 1x UniPut™ (Universal Ein-und Ausgang; analog, digital)
- 1x Relais Ausgang 240 V AC, 8 A, max.

Kommunikationsschnittstellen:

- USB Typ A Anschluss
- Ethernet BACnet/IP
- Modbus TCP/IP
- RS485 Port für Sensorbus-FusionAir

EMV Immunität: EN 61326-1: 2013

EMV Emission:
EN 61326-1: 2013
EN 61000-3-2: 2014
EN 61000-3-3: 2013

Zertifizierungen:
UL gelistet (CDN & US) UL916 Energy Management Equipment Eintrags-Nr. E176435
Umgebungstemperatur:-25°bis 50°C

Montage: DIN Hutschiene, Schraubmontage

Abmessungen: 151 x 137 x 48,5 mm ohne Steckklemmen

Fabrikat:   ABB Cylon
Typ:  FBTi-6T1-1U1R

oder gleichwertig
Menge: 1,000 St
Produkt:
  Artikel:
    Artikelkurztext: BACnet Einzelraumregler FBTi-6T1-1U1R (BACnet Building Controller)

**02.02.012 BACnet MSTP Einzelraumregler CBT-3T6-5R**
Der CBT-3T6-5R ist ein freiprogrammierbarer BACnet® Controller mit nativer MS/TP Kommunikationsunterstützung. Der Controller ist BTL zertifiziert als
 BACnet Advanced Application Controller (B-AAC) nach ISO16484-5 revision 1.14.
 Er ist ideal für RLT Dachgeräte, Wärmepumpen, Ventilations- und Belüftungseinheiten, kleinere Heizungsanlagen, sowie kundenspezifische Raum- und Gerätesteuerung.
Des Weiteren sind so genannte Universelle Ein- und Ausgänge für eine flexible Nutzung vorhanden. Der Prozessor arbeitet in 32-bit Technologie.
 Spannungsversorgung als Netzteil ist im Gerät integriert (Versorgung mit 24 V AC). Der Controller verarbeitet 500 Strategieblöcke, 6 BACnet Trendlogs und
2 BACnet Time Schedules. Außerdem können insgesamt 224 verschiedene BACnet Objekte je Automationsstation angelegt werden.

Firmware mit Flash - Upgrade über RJ45 Schnittstelle oder MSTP-Netzwerk. Zur Datensicherung sind alle relevanten
Werte in einem EEPROM gespeichert.

Physikalische Datenpunkte des Controllers:

 Uniputs mit Triac: 3 (24 V AC)
als AE, AA, DE oder DA frei konfigurierbar verwendbar für
Spannungsmessung 0 - 10V
Digitaleingang bei 2mA Dauerstrom
Analogausgang 0-10V
Digitalausgang 0-10V
24V AC Triac

Universelle Eingänge: 6 UE (AE oder DE) für:
 Widerstandsmessung 0 - 450 kOhm
Unterstützung von PT1000, NI1000, NTC10k Sensoren
Spannungsmessung 0 - 10V
Strommessung 0  20 mA
Digitaleingang bei 2mA Dauerstrom

Digitalausgänge: 5
2x Digtalausgang 240V AC Relais
3x Digitalausgang 24 V AC Relais

Kommunikationsschnittstellen:

- RJ-45 lokaler Serien Anschluss
- RS485 BACnet MS/TP Port
- RS485 Anschluss CBT STAT

EMV Immunität:  EN 61326-1

EMV Emission:  EN 61326-1

Umgebungstemperatur:  0° bis 50°C

Montage: DIN Hutschiene

Abmessungen:   130 x 131.2 x 45 mm

Fabrikat:   ABB Cylon
Typ:  CBT-3T6-5R

oder gleichwertig
Menge: 1,000 St
Produkt:
  Artikel:
    Artikelkurztext: BACnet MSTP Einzelraumregler CBT-3T6-5R

**02.02.013 BACnet MSTP Einzelraumregler CBT-4T4-2U1R**
Der CBT-4T4-2U1R ist ein freiprogrammierbarer BACnet® Controller mit nativer MS/TP Kommunikationsunterstützung. Der Controller ist BTL zertifiziert als
 BACnet Advanced Application Controller (B-AAC) nach ISO16484-5 revision 1.14.
 Er ist ideal für RLT Dachgeräte, Wärmepumpen, Ventilations- und Belüftungseinheiten, kleinere Heizungsanlagen, sowie kundenspezifische Raum- und Gerätesteuerung.
Des Weiteren sind so genannte Universelle Ein- und Ausgänge für eine flexible Nutzung vorhanden. Der Prozessor arbeitet in 32-bit Technologie.
 Spannungsversorgung als Netzteil ist im Gerät integriert (Versorgung mit 24 V AC). Der Controller verarbeitet 500 Strategieblöcke, 6 BACnet Trendlogs und
2 BACnet Time Schedules. Außerdem können insgesamt 224 verschiedene BACnet Objekte je Automationsstation angelegt werden.

Firmware mit Flash - Upgrade über RJ45 Schnittstelle oder MSTP-Netzwerk. Zur Datensicherung sind alle relevanten
Werte in einem EEPROM gespeichert.

Physikalische Datenpunkte des Controllers:

Uniputs mit Triac: 4 (24 V AC)
als AE, AA, DE oder DA frei konfigurierbar verwendbar für
Spannungsmessung 0 - 10V
Digitaleingang bei 2mA Dauerstrom
Analogausgang 0-10V
Digitalausgang 0-10V
24V AC Triac

Uniputs: 4 (konfigurierbar als AE, DE, AA oder DA)
 als AE, AA, DE oder DA frei konfigurierbar verwendbar für
Spannungsmessung 0 - 10V
Digitaleingang bei 2mA Dauerstrom
Analogausgang 0-10V
Digitalausgang 0-10V

Universelle Eingänge: 4 UE (AE oder DE) für:
 Widerstandsmessung 0 - 450 kOhm
Unterstützung von PT1000, NI1000, NTC10k Sensoren
Spannungsmessung 0 - 10V
Strommessung 0  20 mA
Digitaleingang bei 2mA Dauerstrom

Digitalausgänge:
 1x Digtalausgang 240V AC Relais

Kommunikationsschnittstellen:
USB Mikro-B Anschluss (als Service Anschluss)
RS485 BACnet MS/TP Port
RS485 Anschluss CBT STAT

EMV Immunität:  EN 55024, 2010
EMV Emission:  EN 55024, 2010 Klasse A
Umgebungstemperatur:  0° bis 50°C

Montage:   DIN Hutschiene

Abmessungen:   145 x 130 x 45 mm

Fabrikat: ABB Cylon
Typ:  CBT-4T4-2U1R

oder gleichwertig
Menge: 1,000 St
Produkt:
  Artikel:
    Artikelkurztext: BACnet MSTP Einzelraumregler CBT-4T4-2U1R

**02.02.014 BACnet VAV Einzelraumregler FBVi-2U4-4T-SI**
Frei programmierbare BACnet Automationsstation mit BACnet/IP Kommunikation nach ISO16484-5 revision 1.14 und B-BC Geräteprofil.
 Der Controller verfügt über alle erforderlichen Ein- und Ausgabebaugruppen, digital und analog, sowie einen integrierten Differenzdrucksensor
und Klappenantrieb zur Regelung und Steuerung von VVS (Variablen Volumenstrom Systemen).
Des Weiteren sind so genannte Universelle Ein- und Ausgänge für eine flexible Nutzung vorhanden. Der Prozessor arbeitet in 32-bit Technologie.
Spannungsversorgung als Netzteil ist im Gerät integriert (Versorgung mit 24 V AC). Der Controller verarbeitet 750 Strategieblöcke, 15 BACnet Trendlogs,
10 BACnet Time Schedules und insgesamt können 150 verschiedene BACnet Objekte je Controller angelegt werden.
Firmware Upgrade über integrierten Webserver. Zur Datensicherung sind alle relevanten Werte in einem EEPROM gespeichert.
 4GB eMMC Flash Speicher und 512MB DDR3 DRAM sind integriert.

Physikalische Datenpunkte des Controllers:

Universelle Eingänge:  4 UE (AE oder DE) für:
 Widerstandsmessung 0 - 450 kOhm
Unterstützung von PT1000, NI1000, NTC10k Sensoren
Zähleingang bis 20 Hz
Spannungsmessung 0 - 10V
Strommessung 0  20 mA
Digitaler potentialfreier Kontakt bei 2mA Dauerstrom

Universelle Ein-/Ausgänge: 2 UNIP(AE, AA, DE oder DA frei konfigurierbar)
Uniputs mit Relaisschaltausgang (2A bei 24V)

Digitalausgänge: 4 (DA - 24VAC Triac)

Ausgang für Klappenantrieb (Belimo, 5 Nm)

Integrierter Druckfühler (0-320Pa)

 Kommunikationsschnittstellen:
2x Ethernet Ports incl. Switch 10/100 Base-TX
Sicherheit: Transport Layer Security TLS 1.3

USB Micro-B Service Anschluss
Ethernet BACnet/IP
RS485 Anschluss CBT STAT

Anschlüsse:
Ext.Versorgungsausgang   18 V DC / 60 mA

EMV Immunität:  EN 61326-1: 2013

EMV Emission:   EN 61326-1:2013
EN 61000-3-2:2014
EN 61000-3-3:2013

Zertifizierungen:
UL gelistet (CDN & US) UL916 Energy Management Equipment  Eintrags-Nr. E176435

Umgebungstemperatur:  -25° bis 50°C

Montage: Klappenantriebswelle, Direktmontage

Abmessungen:   136 x 193 x 99 mm

Fabrikat: ABB Cylon
Typ:  FBVi-2U4-4T-SI

oder gleichwertig
Menge: 1,000 St
Produkt:
  Artikel:
    Artikelkurztext: BACnet VAV Einzelraumregler FBVi-2U4-4T-SI

**02.02.015 BACnet VAV Einzelraumregler CBV-2U4-3T**
Frei programmierbare BACnet Automationsstation mit BACnet/MSTP Kommunikation nach ISO16484-5 revision 1.14 und
B-AAC Geräteprofil. Der Controller verfügt über alle erforderlichen Ein- und Ausgabebaugruppen, digital und analog, sowie einen integrierten Differenzdrucksensor
 und Klappenantrieb zur Regelung und Steuerung von VVS (Variablen Volumenstrom Systemen).
Des Weiteren sind so genannte Universelle Ein- und Ausgänge für eine flexible Nutzung vorhanden. Der Prozessor arbeitet in 32-bit Technologie.
Spannungsversorgung als Netzteil ist im Gerät integriert (Versorgung mit 24 V AC). Der Controller verarbeitet 500 Strategieblöcke, 6 BACnet Trendlogs,
10 BACnet Time Schedules und insgesamt können 224 verschiedene BACnet Objekte je Controller angelegt werden.
Zur Datensicherung sind alle relevanten Werte in einem EEPROM gespeichert.

Physikalische Datenpunkte des Controllers:

Universelle Eingänge:  4 UE (AE oder DE) für:
 Unterstützung von PT1000, NI1000, NTC10k Sensoren
Spannungsmessung 0 - 10V
Strommessung 0  20 mA
Digitaler potentialfreier Kontakt bei 2mA Dauerstrom

Universelle Ein-/Ausgänge: 2 UNIP(AE, AA, DE oder DA frei konfigurierbar)
 Spannungsmessung 0 - 10V
Digitaleingang bei 2mA Dauerstrom
Analogausgang 0-10V
Digitalausgang 0-10V

Digitalausgänge: 3 (DA - 24VAC Triac 500mA)

Ausgang für Klappenantrieb (Belimo, 5 Nm)

Integrierter Luftmengenfühler (0-320Pa)

Kommunikationsschnittstellen:
- Lokaler Serial Port RS232 TTL
- BACnet MS/TP  RS485 @ 9K6,19K2, 38K4 oder 76K8 Baud
- RS485 Anschluss CBT STAT

Anschlüsse:
Ext.Versorgungsausgang 18 V DC / 60 mA

EMV Immunität:  EN 61326-1: 2013

EMV Emission:  EN 61326-1:2013
EN 61000-3-2:2014
EN 61000-3-3:2013

Zertifizierungen:
UL gelistet (CDN & US) UL916 Energy Management Equipment  Eintrags-Nr. E176435

Umgebungstemperatur:  0° bis 50°C

Montage: Klappenantriebswelle, Direktmontage

Abmessungen:   133 x 210 x 60 mm

Fabrikat: ABB Cylon
Typ:  CBV-2U4-3T

oder gleichwertig
Menge: 1,000 St
Produkt:
  Artikel:
    Artikelkurztext: BACnet VAV Einzelraumregler CBV-2U4-3T

**02.02.016 BACnet VAV Einzelraumregler CBV-2U4-3T-N**
Frei programmierbare BACnet Automationsstation mit BACnet/MSTP Kommunikation nach ISO16484-5 revision 1.14 und
B-AAC Geräteprofil. Der Controller verfügt über alle erforderlichen Ein- und Ausgabebaugruppen, digital und analog, sowie einen integrierten Differenzdrucksensor
 und Klappenantrieb zur Regelung und Steuerung von VVS (Variablen Volumenstrom Systemen). Bei dieser Version ist der Klappenantrieb nicht enthalten.
Des Weiteren sind so genannte Universelle Ein- und Ausgänge für eine flexible Nutzung vorhanden. Der Prozessor arbeitet in 32-bit Technologie.
Spannungsversorgung als Netzteil ist im Gerät integriert (Versorgung mit 24 V AC). Der Controller verarbeitet 500 Strategieblöcke, 6 BACnet Trendlogs,
10 BACnet Time Schedules und insgesamt können 224 verschiedene BACnet Objekte je Controller angelegt werden.
Zur Datensicherung sind alle relevanten Werte in einem EEPROM gespeichert.

Physikalische Datenpunkte des Controllers:

Universelle Eingänge:  4 UE (AE oder DE) für:
 Unterstützung von PT1000, NI1000, NTC10k Sensoren
Spannungsmessung 0 - 10V
Strommessung 0  20 mA
Digitaler potentialfreier Kontakt bei 2mA Dauerstrom

Universelle Ein-/Ausgänge: 2 UNIP(AE, AA, DE oder DA frei konfigurierbar)
 Spannungsmessung 0 - 10V
Digitaleingang bei 2mA Dauerstrom
Analogausgang 0-10V
Digitalausgang 0-10V

Digitalausgänge: 3 (DA - 24VAC Triac 500mA)

Ausgang für Klappenantrieb (Belimo, 5 Nm - nicht enthalten)

Integrierter Luftmengenfühler (0-320Pa)

Kommunikationsschnittstellen:
- Lokaler Serial Port RS232 TTL
- BACnet MS/TP  RS485 @ 9K6,19K2, 38K4 oder 76K8 Baud
- RS485 Anschluss CBT STAT

Anschlüsse:
Ext.Versorgungsausgang 18 V DC / 60 mA

EMV Immunität:  EN 61326-1: 2013

EMV Emission:  EN 61326-1:2013
EN 61000-3-2:2014
EN 61000-3-3:2013

Zertifizierungen:
UL gelistet (CDN & US) UL916 Energy Management Equipment  Eintrags-Nr. E176435

Umgebungstemperatur:  0° bis 50°C

Montage: Direktmontage an Klappe,

Abmessungen:   133 x 180 x 60 mm

Fabrikat: ABB Cylon
Typ:  CBV-2U4-3T-N

oder gleichwertig
Menge: 1,000 St
Produkt:
  Artikel:
    Artikelkurztext: BACnet VAV Einzelraumregler CBV-2U4-3T-N

**02.02.017 Raumbediengerät FusionAir Smart Sensor FA-T**
Raumbediengerät, Nutzung mit BACnet® Feldcontrollern der ABB Cylon® FLXeon und CB Serie, Temperaturmesswertgeber,
Multisensor-Anwendung für größere Räume, Einstellung verschiedener HLK-, Beleuchtungs- und Sonnenschutzsollwerte.

Sensoren für Temperatur:
Temperaturmessbereich: -10°C  50°C
Temperaturgenauigkeit: +/- 0,5 K

24 V Spannungsversorgung über FLXeon und CB Serie
2 spannungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-T 

**02.02.018 Raumbediengerät FusionAir Smart Sensor FA-TH**
Raumbediengerät, Nutzung mit BACnet® Feldcontrollern der ABB Cylon® FLXeon und CB Serie, Temperaturmesswertgeber,
Multisensor-Anwendung für größere Räume, Einstellung verschiedener HLK-, Beleuchtungs- und Sonnenschutzsollwerte.
Remote Steuerung über Bluetooth Aero Room Adjust App.

Sensoren für Temperatur und Luftfeuchte:
Temperaturmessbereich: -10°C  50°C
Temperaturgenauigkeit: +/- 0,5 K
Luftfeuchtemessbereich: 0  100%
Luftfeuchtegenauigkeit: +/-3%

24 V Spannungsversorgung über FLXeon und CB Serie
2 spannungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-TH 

**02.02.019 Raumbediengerät FusionAir Smart Sensor FA-THV**
Raumbediengerät, Nutzung mit BACnet® Feldcontrollern der ABB Cylon® FLXeon und CB Serie, Temperaturmesswertgeber,
Multisensor-Anwendung für größere Räume, Einstellung verschiedener HLK-, Beleuchtungs- und Sonnenschutzsollwerte.
Remote Steuerung über Bluetooth Aero Room Adjust App.

Sensoren für Temperatur, Luftfeuchte und VOC-Gehalt, LED-Indikator für Qualität der Raumluft:
Temperaturmessbereich: -10°C  50°C
Temperaturgenauigkeit: +/- 0,5 K
Luftfeuchtemessbereich: 0  100%
Luftfeuchtegenauigkeit: +/-3%
VOC-Messbereich: 0  1000ppm
VOC-Genauigkeit: <0,05ppm

24 V Spannungsversorgung über FLXeon und CB Serie
2 spannnungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-THV

**02.02.020 Raumbediengerät FusionAir Smart Sensor FA-THC**
Raumbediengerät, Nutzung mit BACnet® Feldcontrollern der ABB Cylon® FLXeon und CB Serie, Temperaturmesswertgeber,
Multisensor-Anwendung für größere Räume, Einstellung verschiedener HLK-, Beleuchtungs- und Sonnenschutzsollwerte.
Remote Steuerung über Bluetooth Aero Room Adjust App.

Sensoren für Temperatur, Luftfeuchte und CO2-Gehalt, LED-Indikator für Qualität der Raumluft:
Temperaturmessbereich: -10°C  50°C
Temperaturgenauigkeit: +/- 0,5 K
Luftfeuchtemessbereich: 0  100%
Luftfeuchtegenauigkeit: +/-3%
CO2-Messbereich: 0  5000ppm
CO2-Genauigkeit: +/- 40ppm + 5%

24 V Spannungsversorgung über FLXeon und CB Serie
2 spannnungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-THC

**02.02.021 Raumbediengerät FusionAir Smart Sensor FA-TH-D**
Raumbediengerät mit 3 LCD Touchdisplay, Nutzung mit BACnet® Feldcontrollern der ABB Cylon® FLXeon und CB Serie, Temperaturmesswertgeber,
Multisensor-Anwendung für größere Räume, Einstellung verschiedener HLK-, Beleuchtungs- und Sonnenschutzsollwerte.
Remote Steuerung über Bluetooth Aero Room Adjust App.

Sensoren für Temperatur und Luftfeuchte, LED-Indikator für Qualität der Raumluft:
Temperaturmessbereich: -10°C  50°C
Temperaturgenauigkeit: +/- 0,5 K
Luftfeuchtemessbereich: 0  100%
Luftfeuchtegenauigkeit: +/-3%

24 V Spannungsversorgung über FLXeon und CB Serie
2 spannnungsfreie, digitale Kontakte

Kommunikationsschnittstellen:
RS485 Anschluss für FLXeon und CB Serie

Normen:
UL gelistet  UL916 - Dokument Nr. E176435
FCC zertifiziert  Teil 15
CE Kennzeichnung

Umgebungsbedingungen:
Temperatur: 0° bis 50°C
Luftfeuchte: bis 90% rel. Feuchte

Montage: Unterputzdose

Farbe: Weiß
Abmessungen:  86.5 x 130 x 19.2 mm

Fabrikat: ABB Cylon
Typ: FusionAir Smart Sensor
 oder gleichwertig
Menge: 1,000 St
Produkt:
  Artikel:
    Artikelkurztext: Raumbediengerät FusionAir Smart Sensor FA-TH-D

**02.02.022 Raumbediengerät FusionAir Smart Sensor FA-THV-D**
Raumbediengerät mit 3 LCD Touchdisplay, Nutzung mit BACnet® Feldcontrollern der ABB Cylon® FLXeon und CB Serie, Temperaturmesswertgeber,
Multisensor-Anwendung für größere Räume, Einstellung verschiedener HLK-, Beleuchtungs- und Sonnenschutzsollwerte.
Remote Steuerung über Bluetooth Aero Room Adjust App.

Sensoren für Temperatur, Luftfeuchte und VOC-Gehalt, LED-Indikator für Qualität der Raumluft:

Temperaturmessbereich: -10°C  50°C
Temperaturgenauigkeit: +/- 0,5 K
Luftfeuchtemessbereich: 0  100%
Luftfeuchtegenauigkeit: +/-3%
VOC-Messbereich: 0  1000ppm
VOC-Genauigkeit: <0,05ppm

24 V Spannungsversorgung über FLXeon und CB Serie
2 spannnungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-THV-D

**02.02.023 Raumbediengerät FusionAir Smart Sensor FA-THC-D**
Raumbediengerät mit 3 LCD Touchdisplay, Nutzung mit BACnet® Feldcontrollern der ABB Cylon® FLXeon und CB Serie, Temperaturmesswertgeber,
Multisensor-Anwendung für größere Räume, Einstellung verschiedener HLK-, Beleuchtungs- und Sonnenschutzsollwerte.
Remote Steuerung über Bluetooth Aero Room Adjust App.

Sensoren für Temperatur, Luftfeuchte und CO2-Gehalt, LED-Indikator für Qualität der Raumluft:
Temperaturmessbereich: -10°C  50°C
Temperaturgenauigkeit: +/- 0,5 K
Luftfeuchtemessbereich: 0  100%
Luftfeuchtegenauigkeit: +/-3%
CO2-Messbereich: 0  5000ppm
CO2-Genauigkeit: +/- 40ppm + 5%

24 V Spannungsversorgung über FLXeon und CB Serie
2 spannnungsfreie, digitale Kontakte

Kommunikationsschnittstellen:
RS485 Anschluss für FLXeon und CB Serie

Normen:
UL gelistet  UL916 - Dokument Nr. E176435
FCC zertifiziert  Teil 15
CE Kennzeichnung

Umgebungsbedingungen:
Temperatur: 0° bis 50°C
Luftfeuchte: bis 90% rel. Feuchte

Montage: Unterputzdose

Farbe: Weiß
Abmessungen:  86.5 x 130 x 19.2 mm

Fabrikat: ABB Cylon
Typ: FusionAir Smart Sensor
oder gleichwertig
Menge: 1,000 St
Produkt:
  Artikel:
    Artikelkurztext: Raumbediengerät FusionAir Smart Sensor FA-THC-D

**02.02.024 UCU Raumanzeige**
Die UCU-Raumanzeige ist eine eigens für den Einsatz einer UCU10FC/K-Einzelstation. Mithilfe dieser Anzeige lassen sich ausgewählte Parameter der angeschlossenen
Station anzeigen und ändern. Die Raumanzeige verfügt zusätzlich über einen integrierten Temperatursensor. Versorgung über UCU10FC/K oder CBT12 Raumanzeigen Anschluss (12V DC).

Kommunikationsschnittstellen:
-RS485 Anschluss für UCU10FC/K,CBT12, CBX8R8, CBXi-Reihe, FBXi-Reihe, CBV, FBVi

Normen:
Emu-Richtlinie 89/336/EWG
DIN EN 61000-6-1/DIN EN 61000-6-3
Richtlinie 73/23/EWG
DIN EN 60730-1
EN 60730-2-9

Schutz:   EN 60529

Umgebungstemperatur:  0° bis 50°C

Montage:   Standard-Unterputzdose

Abmessungen:  88 x 88 x 21 mm

Fabrikat:  Cylon
Typ:  UCU-Raumanzeige

oder gleichwertig
Menge: 1,000 St
Produkt:
  Artikel:
    Artikelkurztext: UCU Raumanzeige
